# Válvula de esfera paso total, referencia 2015 04 de Genebre. Inox 2 piezas. Montaje directo 1/2 - De Genebre

- Propiedad del archivo: CONSTRUNARIO
- Formato: FIEBDC-3/2012
- Programa: Construnario Versión 3.51
- Fecha de los precios: 28/06/2024
- Divisa: EUR

**GEN2015 04** u Válvula de esfera paso total, referencia 2015 04 de Genebre. Inox 2 piezas. Montaje directo 1/2 - De Genebre
Precio: 24.63
Válvula esfera paso total 2 piezas. Construcción AISI 316. Juntas y asientos PTFE+FV. Extremos rosca gas DIN 2999. Tórica eje Viton. PN63. Temo. -25 ºC+180ºC. Mando manual por palanca. Montaje directo S/ISO 5211 con sistema bloqueo 1 1/2 de Genebre 2015. Código EAN: 8428381166030
