# Válvula de esfera paso total, referencia 2025N 06 de Genebre. 3 piezas inox NPT 1 - De Genebre

- Propiedad del archivo: CONSTRUNARIO
- Formato: FIEBDC-3/2012
- Programa: Construnario Versión 3.51
- Fecha de los precios: 25/07/2024
- Divisa: EUR

**GEN2025N 06** u Válvula de esfera paso total, referencia 2025N 06 de Genebre. 3 piezas inox NPT 1 - De Genebre
Precio: 51.15
Válvula de esfera paso total, referencia 2025N 06 de Genebre. 3 piezas inox NPT 1 1. Válvula esfera paso total 3 piezas 2. Extremos roscados según ASME B1.20.1 NPT. 3. Construcción en acero inox. 1.4408 (CF8M). 4. Asientos PTFE + 15 % Fibra de Vidrio. (otro material consultar) 5. Tórica en el eje de FKM (Viton). 6. Juntas del eje PTFE + 15 % Grafito. 7. Sistema de bloqueo. 8. Montaje actuador directo s/ ISO 5211. 9. Eje inexpulsable. 10. Presión de trabajo máxima 63 bar. 11. Temperatura de trabajo –25 ºC + 180 ºC. Válvula de esfera paso total 3 piezas. Rosca npt. Construcción acero inox. din 14408 (astm a351 cf 8m ss.316) microfusión. Extremos rosca npt din 2999. Juntas y asiento ptfe+15%fv. Tórica eje vitón pn 63. temp. -25ºc + 180ºc. Mando manual por palanca con sistema de bloqueo 4’’. Código EAN: 8428381193340
