# Válvula de esfera paso total, referencia 2027 02 de Genebre. Inox, 3 piezas Socket Weld 1/4 - De Genebre

- Propiedad del archivo: CONSTRUNARIO
- Formato: FIEBDC-3/2012
- Programa: Construnario Versión 3.51
- Fecha de los precios: 02/07/2024
- Divisa: EUR

**GEN2027 02** u Válvula de esfera paso total, referencia 2027 02 de Genebre. Inox, 3 piezas Socket Weld 1/4 - De Genebre
Precio: 23.33
Const.: acero inox. CF8M (316) microfusión. Juntas y asientos PTFE+15% FV tórica eje: vitón. PN 63. Temp. -25ºC +180ºC mando manual por palanca. Montaje directo s/DIN 5211 con sistema de bloqueo. Código EAN: 8428381056430
