# Válvula de esfera paso total, referencia 2034 02 de Genebre. 3 piezas WCB 1/4'' - De Genebre

- Propiedad del archivo: CONSTRUNARIO
- Formato: FIEBDC-3/2012
- Programa: Construnario Versión 3.51
- Fecha de los precios: 02/07/2024
- Divisa: EUR

**GEN2034 02** u Válvula de esfera paso total, referencia 2034 02 de Genebre. 3 piezas WCB 1/4'' - De Genebre
Precio: 15.49
Const. acero al carbono “WCB” (microfusión). Esfera y eje inoxidable 316. Rosca gas ISO 7-1 (EN 10226-1). Asientos PTFE + 15% FV. 1000 wog. Temp. -25ºC +180ºC. Mando manual por palanca con sistema de bloqueo. Código EAN: 8428381231028
