# Válvula de esfera paso total, serie 2034 de Genebre. 3 piezas WCB 1'' - De Genebre

- Propiedad del archivo: CONSTRUNARIO
- Formato: FIEBDC-3/2012
- Programa: Construnario Versión 3.51
- Fecha de los precios: 26/11/2024
- Divisa: EUR

**GEN2034 06** u Válvula de esfera paso total, serie 2034 de Genebre. 3 piezas WCB 1'' - De Genebre
Precio: 32.42
Válvula de esfera paso total, serie 2034 de Genebre. 3 piezas WCB 1'' 1. Válvula esfera paso total 3 piezas 2. Extremos roscados según ISO 7-1 (EN 10226-1). 3. Construcción en Acero Carbono WCB (Microfusión). 4. Asientos PTFE + 15 % Fibra de Vidrio. 5. Juntas del eje y juntas del cuerpo en PTFE. 6. Sistema de bloqueo. 7. Eje inexpulsable. 8. Presión de trabajo máxima 1000 WOG. 9. Temperatura de trabajo –25 ºC + 180 ºC Const. acero al carbono “WCB” (microfusión). Esfera y eje inoxidable 316. Rosca gas ISO 7-1 (EN 10226-1). Asientos PTFE + 15% FV. 1000 wog. Temp. -25ºC +180ºC. Mando manual por palanca con sistema de bloqueo. Código EAN: 8428381231066
