# Válvula de esfera paso total, referencia 2034 08 de Genebre. 3 piezas WCB 1 1/2'' - De Genebre

- Propiedad del archivo: CONSTRUNARIO
- Formato: FIEBDC-3/2012
- Programa: Construnario Versión 3.51
- Fecha de los precios: 02/07/2024
- Divisa: EUR

**GEN2034 08** u Válvula de esfera paso total, referencia 2034 08 de Genebre. 3 piezas WCB 1 1/2'' - De Genebre
Precio: 62.41
VÁLVULA ESFERA PASO TOTAL 3 PIEZAS. CONSTRUCCIÓN ACERO AL CARBONO "WCB" (MICROFUSION). ESFERA Y EJE INOX.316. ROSCA GAS DIN 2999. ASIENTOS PTFE+15%FV.1000 WOG. TEMP. -25ºC + 180ºC. MANDO MANUAL POR PALANCA CON SISTEMA DE BLOQUEO 1 1/2" DE GENEBRE 2034 Código EAN: 8428381231080
