# Válvula de esfera paso total, referencia 2034S 03 de Genebre. 3 piezas WCB SW 3/8 - De Genebre

- Propiedad del archivo: CONSTRUNARIO
- Formato: FIEBDC-3/2012
- Programa: Construnario Versión 3.51
- Fecha de los precios: 07/10/2024
- Divisa: EUR

**GEN2034S03** u Válvula de esfera paso total, referencia 2034S 03 de Genebre. 3 piezas WCB SW 3/8 - De Genebre
Precio: 15.49
Válvula de esfera paso total 3 piezas socket weld ANSI b 16.11. Const. acero al carbono “wcb” (microfusion). Esfera y eje inoxidable 316. Asientos ptfe + 15% fv. 1000 wog. temp. 25 ºC + 180 ºC. Mando manual por palanca con sistema de bloqueo 3/8". Código EAN: 8428381237464
