# Válvula de esfera paso reducido, referencia 2035 13 de Genebre. 1 pieza 5 - De Genebre

- Propiedad del archivo: CONSTRUNARIO
- Formato: FIEBDC-3/2012
- Programa: Construnario Versión 3.51
- Fecha de los precios: 28/06/2024
- Divisa: EUR

**GEN203513** u Válvula de esfera paso reducido, referencia 2035 13 de Genebre. 1 pieza 5 - De Genebre
Precio: 416.84
Válvula esfera paso reducido 1 pieza. Construcción cuerpo acero carbono din st-37. Extremos prolongados para soldar. Esfera acero inox. 304. Eje acero inox. 303. Asientos ptfe+grafito. Tóricas eje vitón. Pn 25/40. Temp. -30ºC +200ºC. Mando manual por palanca 5". Código EAN: 8428381225393
