# Válvula de esfera paso total, referencia 2048 08 de Genebre. Con racord dos piezas 1 1/2 - De Genebre

- Propiedad del archivo: CONSTRUNARIO
- Formato: FIEBDC-3/2012
- Programa: Construnario Versión 3.51
- Fecha de los precios: 07/10/2024
- Divisa: EUR

**GEN204808** u Válvula de esfera paso total, referencia 2048 08 de Genebre. Con racord dos piezas 1 1/2 - De Genebre
Precio: 79.67
Const.: acero inox. CF8M (316) microfusión. Extremos: M-H rosca gas ISO 7-1 (EN 10226-1). Asientos:PTFE + 15% FV. Tórica eje Viton. PN 63, Temp: -25ºC + 180ºC. Mando manual por palanca con sistema bloqueo. Código EAN: 8434055006120
