# Válvula de esfera paso total, serie 2053 de Genebre. Fondo cuba I-316 extremo BW 1 1/2' - De Genebre

- Propiedad del archivo: CONSTRUNARIO
- Formato: FIEBDC-3/2012
- Programa: Construnario Versión 3.51
- Fecha de los precios: 26/11/2024
- Divisa: EUR

**GEN2053 08** u Válvula de esfera paso total, serie 2053 de Genebre. Fondo cuba I-316 extremo BW 1 1/2' - De Genebre
Precio: 518.10
Válvula de esfera paso total, serie 2053 de Genebre. Fondo cuba I-316 extremo BW 1 1/2' 1. Válvula esfera paso total 3 piezas 2. Extremos: Fondo de tanque / Butt Weld ANSI B 16.25. 3. Construcción en Acero Inox 1.4408 (CF8M) y 316 L. 4. Asientos PTFE + 15 % Fibra de Vidrio. 5. Tórica en el eje de FPM. 6. Juntas del eje PTFE + 15 % Grafito. 7. Sistema de bloqueo. 8. Montaje actuador directo s/ ISO 5211. 9. Eje inexpulsable. 10. Presión de trabajo máxima 63 bar. 11. Temperatura de trabajo –25 ºC + 180 ºC. Const. acero inox. CF8M (316) y 316l (fondo de cubas). Extremo butt weld ANSI B 16.25 y fondo de cubas. Asientos PTFE + 15% FV. Tórica eje vitón. PN 63. Temp. -25ºC +180ºC. Montaje directo s/ISO 5211. Mando manual por palanca con sistema de bloqueo. Código EAN: 8428381042433
