# Sumidero inoxidable para terrazas exteriores de Genebre. 10x10. Diámetro de salida 40 mm - De Genebre

- Propiedad del archivo: CONSTRUNARIO
- Formato: FIEBDC-3/2012
- Programa: Construnario Versión 3.51
- Fecha de los precios: 26/11/2024
- Divisa: EUR

**GEN21005** Sumidero inoxidable para terrazas exteriores de Genebre. 10x10. Diámetro de salida 40 mm - De Genebre
Precio: 11.25
Sumidero inoxidable para terrazas exteriores de Genebre. 10x10. Diámetro de salida 40 mm 1) Cuerpo y tapa realizados en acero inoxidable AISI 304. 2) Tapa desmontable. 3) Dotado de sistema de cierre por presión (Click-GE) y junta de silicona. Sumidero inoxidable para terrazas exteriores. Cuerpo y tapa fabricado en acero inoxidable AISI 304 satinado. Dotado de sistema click de cierre y junta de silicona. Diámetro de salida 40 mm. Código EAN: 8428381382669
