# 21006 Sumidero inoxidable Click-Ge 15x15 D50 - De Genebre

- Propiedad del archivo: CONSTRUNARIO
- Formato: FIEBDC-3/2012
- Programa: Construnario Versión 3.51
- Fecha de los precios: 02/07/2024
- Divisa: EUR

**GEN21006** u 21006 Sumidero inoxidable Click-Ge 15x15 D50 - De Genebre
Precio: 17.66
21006 Sumidero inoxidable Click-Ge 15x15 D50. Código EAN: 8428381382676
