# 21007 Sumidero inoxidable Click-Ge 12x12 D58 - De Genebre

- Propiedad del archivo: CONSTRUNARIO
- Formato: FIEBDC-3/2012
- Programa: Construnario Versión 3.51
- Fecha de los precios: 02/07/2024
- Divisa: EUR

**GEN21007** u 21007 Sumidero inoxidable Click-Ge 12x12 D58 - De Genebre
Precio: 15.03
21007 Sumidero inoxidable Click-Ge 12x12 D58. Código EAN: 8428381382683
