# Válvula de mariposa tipo Wafer, serie 2101 de Genebre. Montaje entre bridas PN10/16, 3 - De Genebre

- Propiedad del archivo: CONSTRUNARIO
- Formato: FIEBDC-3/2012
- Programa: Construnario Versión 3.51
- Fecha de los precios: 26/11/2024
- Divisa: EUR

**GEN2101 11** u Válvula de mariposa tipo Wafer, serie 2101 de Genebre. Montaje entre bridas PN10/16, 3 - De Genebre
Precio: 505.40
Válvula de mariposa tipo Wafer, serie 2101 de Genebre. Montaje entre bridas PN10/16, 3 1. Válvula de compuerta con cierre elástico. 2. Construcción en fundición nodular EN-GJS-400 (GGG-40). 3. Compuerta en fundición nodular recubierta con EPDM. 4. Husillo ascendente. 5. Cierre en sentido de las agujas del reloj. 6. Diseño según AWWA C515. 7. Longitud entre caras según ASME B16.10. 8. Extremos ranurados según AWWA C606. 9. Estanqueidad en ambas direcciones. 10. Recubrimiento interior y exterior con pintura epoxi RAL 3000 11. Presión máxima de trabajo 300 PSI. 12. Temperatura Máxima de trabajo: 80ºC. 13. Certificación UL/FM para aplicación en instalaciones fijas contra incendios. Const. Cuerpo y bonete de fundición nodular GGG.40. Diseño según AWWA C515. Ranurado según AWWA C606. Distancia entre caras según ASME B16.10. Husillo ascendente. Presión de trabajo 300 PSI. Temp. de trabajo: 0ºC +80ºC. Certificación UL/FM. Código EAN: 8428381047858
