# Válvula de compuerta, referencia 2102 10 de Genebre. Con cierre goma EPDM 2 1/2' - De Genebre

- Propiedad del archivo: CONSTRUNARIO
- Formato: FIEBDC-3/2012
- Programa: Construnario Versión 3.51
- Fecha de los precios: 28/06/2024
- Divisa: EUR

**GEN2102 10** u Válvula de compuerta, referencia 2102 10 de Genebre. Con cierre goma EPDM 2 1/2' - De Genebre
Precio: 132.79
Válvula de compuerta con cierre de epdm y cuerpo de fundición nodular pn 16. Vástago fijo. Diseño según din 3352, din 2501, din 3202-f4. Apto para la conducción de agua. Temp. Max. De trabajo 80ºC. Medida 2 1/2". Código EAN: 8428381210436
