# Válvula de mariposa tipo Wafer, referencia 2103 09 de Genebre. PN 10/16. ANSI 150, disco Hº/EPDM 2' - De Genebre

- Propiedad del archivo: CONSTRUNARIO
- Formato: FIEBDC-3/2012
- Programa: Construnario Versión 3.51
- Fecha de los precios: 02/07/2024
- Divisa: EUR

**GEN2103 09** u Válvula de mariposa tipo Wafer, referencia 2103 09 de Genebre. PN 10/16. ANSI 150, disco Hº/EPDM 2' - De Genebre
Precio: 44.48
Válvula mariposa tipo Wafer. Pn 10/16. Ansi 150 lbs. Mando manual. Cuerpo hierro fundido +epoxy. Disco fdon. Nodular zincado. Elastómero epdm. Tóricas eje nbr. Temp. Max. 120ºC. Brida montaje actuadores s/iso 5211. Palanca fundición hasta 10". Reductor manual a partir de 12". Medida 2". Código EAN: 8428381142072
