# Válvula de mariposa tipo Wafer, serie 2103 de Genebre. PN 10/16. ANSI 150, disco Hº/EPDM 20' - De Genebre

- Propiedad del archivo: CONSTRUNARIO
- Formato: FIEBDC-3/2012
- Programa: Construnario Versión 3.51
- Fecha de los precios: 26/11/2024
- Divisa: EUR

**GEN2103 28** u Válvula de mariposa tipo Wafer, serie 2103 de Genebre. PN 10/16. ANSI 150, disco Hº/EPDM 20' - De Genebre
Precio: 2544.99
Válvula de mariposa tipo Wafer, serie 2103 de Genebre. PN 10/16. ANSI 150, disco Hº/EPDM 20' 1. Válvula de mariposa tipo wafer. 2. Cuerpo de fundición EN-GJL-200 (GG-20) para montaje entre bridas ANSI 150 y EN 1092 PN 10/16. 3. Elastómero de EPDM. 4. Disco de fundición dúctil EN-GJS-400 (GGG-40). 5. Brida montaje actuadores según ISO 5211. 6. Longitud entre caras según UNE EN 558-1 Serie 20 (DIN 3202 K1). 7. Recubrimiento con pintura Epoxi. 8. Temperatura de trabajo -20ºC +120 ºC. 9. Máxima presión de trabajo: 16 bar (medidas 2” a 12”) 10 bar (medidas 14” a 24”) Cuerpo hierro fundido.+epoxy. Disco fdon.nodular zincado. Elastómero EPDM. Toricas eje NBR. Temp. máx. 120ºC. Brida montaje actuadores s/ISO 5211. Palanca hasta 10” reductor manual a partir de 12”. Código EAN: 8428381189107
