# Válvula de mariposa tipo Wafer, serie 2104 de Genebre. Montaje entre bridas PN 10/16. 2 1/2 - De Genebre

- Propiedad del archivo: CONSTRUNARIO
- Formato: FIEBDC-3/2012
- Programa: Construnario Versión 3.51
- Fecha de los precios: 27/11/2024
- Divisa: EUR

**GEN2104 10** u Válvula de mariposa tipo Wafer, serie 2104 de Genebre. Montaje entre bridas PN 10/16. 2 1/2 - De Genebre
Precio: 594.66
Válvula de mariposa tipo Wafer, serie 2104 de Genebre. Montaje entre bridas PN 10/16. 2 1/2 1. Válvula de mariposa tipo wafer. 2. Cuerpo bipartido de Acero Inoxidable 1.4408 (CF8M) para montaje entre bridas ANSI 150 y EN 1092 PN 10/16. 3. Asiento de PTFE con base de EPDM 4. Disco de Acero Inoxidable 1.4408 (CF8M). 5. Eje Acero Inoxidable AISI 316. 6. Brida montaje actuadores según ISO 5211. 7. Longitud entre caras según EN 558-1 Serie 20 (DIN 3202 K1). 8. Máxima presión de trabajo 10 bar. 9. Temperatura de trabajo –25ºC + 180ºC. Cuerpo, eje y disco: inoxidable 316 (CF8M). Asiento: PTFE con base de EPDM. Temp. -25ºC +180ºC. Mando manual por palanca de inoxidable hasta 5”, mayor de 6” con reductor. Longitud entre caras según DIN 3202K1. Presión de trabajo: 10 bar Código EAN: 8428381233992
