# Válvula de mariposa tipo Wafer, referencia 2104 13 de Genebre. Montaje entre bridas PN 10/16, inox 5 - De Genebre

- Propiedad del archivo: CONSTRUNARIO
- Formato: FIEBDC-3/2012
- Programa: Construnario Versión 3.51
- Fecha de los precios: 28/06/2024
- Divisa: EUR

**GEN2104 13** u Válvula de mariposa tipo Wafer, referencia 2104 13 de Genebre. Montaje entre bridas PN 10/16, inox 5 - De Genebre
Precio: 1137.63
Válvula mariposa tipo Wafer inox. Montaje entre bridas pn 10/16- ansi 150 lbs. Cuerpo, eje y disco: inox.316 (cf8m) asiento: ptfe con base de epdm. Temp. -25ºC + 180ºC. Mando manual por palanca inox. Longitud de caras según din3202 k1 medida 5". Código EAN: 8428381234029
