# Válvula de mariposa tipo Lug, serie 2108A de Genebre. Montaje entrebridas ANSI 125/150, 16 - De Genebre

- Propiedad del archivo: CONSTRUNARIO
- Formato: FIEBDC-3/2012
- Programa: Construnario Versión 3.51
- Fecha de los precios: 27/11/2024
- Divisa: EUR

**GEN2108A 24** u Válvula de mariposa tipo Lug, serie 2108A de Genebre. Montaje entrebridas ANSI 125/150, 16 - De Genebre
Precio: 2437.01
Válvula de mariposa tipo Lug, serie 2108A de Genebre. Montaje entrebridas ANSI 125/150, 16 1. Válvula de mariposa tipo Lug. 2. Cuerpo de Fundición Nodular EN-GJS-400 (GGG-40) para montaje entre bridas ANSI 125 / 150. 3. Elastómero de EPDM. 4. Disco de Acero Inoxidable 1.4408 (CF8M). 5. Brida montaje actuadores según ISO 5211. 6. Longitud entre caras según EN 558-1 Serie 20 (DIN 3202 K1). 7. Pintado con pintura Epoxi. 8. Máxima presión de trabajo: 235 psi (medidas 2” a 12”) 150 psi (medidas 14” a 24”) 9. Temperatura de trabajo -20ºC +120 ºC Cuerpo fundición nodular GGG-40. Disco CF8M (316) Elastómero EPDM. Tóricas eje NBR. Temperatura de trabajo -20ºC +110ºC. Montaje actuador s/ISO 5211. Palanca hasta 10”. Reductor manual a partir de 12”. Código EAN: 8428381254553
