# Válvula de esfera paso total inox 1 pieza, serie 2110 de Genebre. Tipo Wafer 3/4 - De Genebre

- Propiedad del archivo: CONSTRUNARIO
- Formato: FIEBDC-3/2012
- Programa: Construnario Versión 3.51
- Fecha de los precios: 27/11/2024
- Divisa: EUR

**GEN2110 05** u Válvula de esfera paso total inox 1 pieza, serie 2110 de Genebre. Tipo Wafer 3/4 - De Genebre
Precio: 218.25
Válvula de esfera paso total inox 1 pieza, serie 2110 de Genebre. Tipo Wafer 3/4 1. Válvula esfera paso total tipo wafer. 2. Montaje entre bridas EN 1092 PN16. 3. Construcción en Ac. Inox. ASTM A182 F316. 4. Asientos y Juntas PTFE. 5. Presión de trabajo máxima 16 bar. 6. Temperatura de trabajo –20 ºC + 180 ºC. Cuerpo bola y eje: inox. AISI 316. Asientos y juntas: PTFE Temp. -20ºC +180ºC. Mando manual por palanca. Código EAN: 8428381002598
