# Válvula mariposa, referencia 2114 11 de Genebre. Extremos ranurados con reductor manual 3' - De Genebre

- Propiedad del archivo: CONSTRUNARIO
- Formato: FIEBDC-3/2012
- Programa: Construnario Versión 3.51
- Fecha de los precios: 02/07/2024
- Divisa: EUR

**GEN211411** u Válvula mariposa, referencia 2114 11 de Genebre. Extremos ranurados con reductor manual 3' - De Genebre
Precio: 187.04
Cuerpo fundición nodular GGG.40. Disco fundición nodular + EPDM. Diseño según API 609. Distancia entre caras según ASME B16.10. Presión de trabajo 300 PSI. Temp. de trabajo: 0ºC +80ºC. Certificación UL/FM. Código EAN: 8434055019373
