# Válvula de esfera paso total, con cámara de calefacción, referencia 2115 07 de Genebre. 1 pieza Wafer AC/I PN-16 1 1/4 - De Genebre

- Propiedad del archivo: CONSTRUNARIO
- Formato: FIEBDC-3/2012
- Programa: Construnario Versión 3.51
- Fecha de los precios: 28/06/2024
- Divisa: EUR

**GEN2115 07** u Válvula de esfera paso total, con cámara de calefacción, referencia 2115 07 de Genebre. 1 pieza Wafer AC/I PN-16 1 1/4 - De Genebre
Precio: 309.38
Tipo Wafer. Válvula de esfera paso total 1 pieza con cámara de calefacción montaje entre bridas pn 16. Cuerpo acero al carbono forjado a-105. Bola eje y tapa inox. Aisi 304. Asientos y juntas ptfe. Temp. -20ºc +180ºc. Mando manual por palanca. Medida 1 1/4”. Código EAN: 8428381635383
