# Válvula de esfera paso total, referencia 2118 11 de Genebre. Tipo Wafer inox M.D. 3 - De Genebre

- Propiedad del archivo: CONSTRUNARIO
- Formato: FIEBDC-3/2012
- Programa: Construnario Versión 3.51
- Fecha de los precios: 28/06/2024
- Divisa: EUR

**GEN2118 11** u Válvula de esfera paso total, referencia 2118 11 de Genebre. Tipo Wafer inox M.D. 3 - De Genebre
Precio: 7125.00
Válvula esfera paso total 1 pieza. Montaje entre bridas pn-16. Construcción en acero inox cf8m (316) microfusión. Esfera y eje inoxidable 316. Asientos ptfe + 15% fv. Pn -16. Temp. -25ºc º +180ºc. Montaje directo según iso 5211 (a partir de 1"). Mando manual por palanca con sistema de bloqueo. Medida 3". Código EAN: 8428381244073
