# Válvula de esfera paso total, con cámara de calefacción, serie 2119 de Genebre. 1 pieza, 1 1/4 - De Genebre

- Propiedad del archivo: CONSTRUNARIO
- Formato: FIEBDC-3/2012
- Programa: Construnario Versión 3.51
- Fecha de los precios: 27/11/2024
- Divisa: EUR

**GEN2119 07** u Válvula de esfera paso total, con cámara de calefacción, serie 2119 de Genebre. 1 pieza, 1 1/4 - De Genebre
Precio: 553.44
Válvula de esfera paso total, con cámara de calefacción, serie 2119 de Genebre. 1 pieza, 1 1/4 1. Válvula esfera paso total tipo wafer 2. Montaje entre bridas EN 1092 PN16. 3. Construcción en acero inox. 1.4408 (CF8M). 4. Asientos PTFE + 15 % F.V. (otro material consultar) 5. Tórica en el eje de FPM (Viton). 6. Vástago Inexpulsable. 7. Montaje actuador directo según ISO 5211. 8. Sistema de bloqueo incorporado. 9. Presión de trabajo máxima 16 bar. 10. Temperatura de trabajo –25 ºC + 180 ºC. Const. acero inox CF8M (316) Microfusión. Esfera y eje inoxidable 316. Asientos PTFE + 15% FV. PN 16. Temp. -25 ºC +180 ºC. Montaje directo s/ ISO 5211. Mando manual por palanca con sistema de bloqueo. Código EAN: 8428381288114
