# Válvula de compuerta inox, serie 2220 de Genebre. PN 16, 1' - De Genebre

- Propiedad del archivo: CONSTRUNARIO
- Formato: FIEBDC-3/2012
- Programa: Construnario Versión 3.51
- Fecha de los precios: 27/11/2024
- Divisa: EUR

**GEN2220 06** u Válvula de compuerta inox, serie 2220 de Genebre. PN 16, 1' - De Genebre
Precio: 98.88
Válvula de compuerta inox, serie 2220 de Genebre. PN 16, 1' 1. Válvula de compuerta. 2. Construcción en acero inox. 1.4408 (CF8M). 3. Disco compacto en 1.4408 (CF8M). 4. Vástago no ascendente. 5. Extremos roscados s/ ISO 7-1 (EN 10226-1). 6. Estopada de eje en PTFE. 7. Presión máxima de trabajo 16 bar. 8. Temperatura de trabajo: -30ºC / 180 ºC. Construcción: inox. CF8M (316) microfusión. Juntas: PTFE. Conexión: rosca gas ISO 7-1 (EN 10226-1). Presión máx.: 16BAR a 120ºC - 10 BAR a 180ºC. Temp. mín. -30ºC. Código EAN: 8428381002710
