# Válvula de compuerta inox, erie 2220 de Genebre. PN 16, 1 1/2' - De Genebre

- Propiedad del archivo: CONSTRUNARIO
- Formato: FIEBDC-3/2012
- Programa: Construnario Versión 3.51
- Fecha de los precios: 27/11/2024
- Divisa: EUR

**GEN2220 08** u Válvula de compuerta inox, erie 2220 de Genebre. PN 16, 1 1/2' - De Genebre
Precio: 172.40
Válvula de compuerta inox, erie 2220 de Genebre. PN 16, 1 1/2' 1. Válvula de compuerta. 2. Construcción en acero inox. 1.4408 (CF8M). 3. Disco compacto en 1.4408 (CF8M). 4. Vástago no ascendente. 5. Extremos roscados s/ ISO 7-1 (EN 10226-1). 6. Estopada de eje en PTFE. 7. Presión máxima de trabajo 16 bar. 8. Temperatura de trabajo: -30ºC / 180 ºC. Construcción: inox. CF8M (316) microfusión. Juntas: PTFE. Conexión: rosca gas ISO 7-1 (EN 10226-1). Presión máx.: 16BAR a 120ºC - 10 BAR a 180ºC. Temp. mín. -30ºC. Código EAN: 8428381302735
