# Válvula de aguja, serie 2221 de Genebre. Rosca gas H-H A-105 3000 1/2' - De Genebre

- Propiedad del archivo: CONSTRUNARIO
- Formato: FIEBDC-3/2012
- Programa: Construnario Versión 3.51
- Fecha de los precios: 27/11/2024
- Divisa: EUR

**GEN2221 04** u Válvula de aguja, serie 2221 de Genebre. Rosca gas H-H A-105 3000 1/2' - De Genebre
Precio: 31.94
Válvula de aguja, serie 2221 de Genebre. Rosca gas H-H A-105 3000 1/2' 1. Válvula de Aguja. 2. Construcción en acero carbono ASTM A105 3. Extremos roscados hembra según ISO 228/1. 4. Estopada de eje en PTFE + Grafito. 5. Presión máxima de trabajo 3000 psi. 6. Rango Presión / Temperatura: 1/4"-1/2” = 3000 psi / 260 ºC. 3/4"-1" = 3000 psi / 240 ºC. Construcción: acero A105 / aguja INOX A182 F316 + T. Térmico. Rosca gas ISO 228-1 H-H. Estopada: PTFE Presión máxima de trabajo 210 bar. Temperatura de trabajo -20ºC a 250ºC. Código EAN: 8428381052630
