# Válvula de aguja, serie 2223 de Genebre. AISI 316 3000 3/4' - De Genebre

- Propiedad del archivo: CONSTRUNARIO
- Formato: FIEBDC-3/2012
- Programa: Construnario Versión 3.51
- Fecha de los precios: 27/11/2024
- Divisa: EUR

**GEN2223 05** u Válvula de aguja, serie 2223 de Genebre. AISI 316 3000 3/4' - De Genebre
Precio: 89.17
Válvula de aguja, serie 2223 de Genebre. AISI 316 3000 3/4' 1. Válvula de Aguja. 2. Construcción en acero inoxidable: Medidas = 1”: ASTM A479-04 (grado 316). Medidas = 1 ¼”: ASTM A182 F316. 3. Extremos roscados hembra según ISO 228/1. 4. Estopada de eje en PTFE + Grafito. 5. Presión máxima de trabajo 3000 psi. 6. Rango Presión / Temperatura: 1/4"-1/2” = 3000 psi / 260 ºC. 3/4"-1 1/4" = 3000 psi / 240 ºC. 1 1/2" – 2” = 3000 psi / 200 ºC Construcción: acero inoxidable A182 F316/aguja inox A182 F316 + T. térmico. Rosca gas ISO 228-1 H-H. Estopada: PTFE. Presión máxima de trabajo 210 bar. Temperatura de trabajo: -20ºC a 250ºC. Código EAN: 8428381052593
