# Válvula de aguja, referencia 2223 02 de Genebre. AISI 316 3000 1 1/2' - De Genebre

- Propiedad del archivo: CONSTRUNARIO
- Formato: FIEBDC-3/2012
- Programa: Construnario Versión 3.51
- Fecha de los precios: 02/07/2024
- Divisa: EUR

**GEN2223 08** u Válvula de aguja, referencia 2223 02 de Genebre. AISI 316 3000 1 1/2' - De Genebre
Precio: 315.55
Válvula de aguja -3000lbs rosca gas h-h. Construcción acero inox. A 182 f316 aguja inox. A182 f316+ t. Térmico. Estopada: ptfe. Presión máxima de trabajo 210 bar. Temperatura de trabajo: -20ºC a 250ºC. Medida 1 1/2". Código EAN: 8428381052623
