# Válvula de aguja, serie 2225 de Genebre. 6000 BSP H-H 1/4' - De Genebre

- Propiedad del archivo: CONSTRUNARIO
- Formato: FIEBDC-3/2012
- Programa: Construnario Versión 3.51
- Fecha de los precios: 27/11/2024
- Divisa: EUR

**GEN2225 02** u Válvula de aguja, serie 2225 de Genebre. 6000 BSP H-H 1/4' - De Genebre
Precio: 63.06
Válvula de aguja, serie 2225 de Genebre. 6000 BSP H-H 1/4' 1. Válvula de Aguja. 2. Construcción en acero inox. ASTM A479 (grado 316). 3. Extremos roscados hembra s/ ISO 228/1. 4. Presión máxima de trabajo 6000 psi a 38ºC. 5. Temperatura de trabajo – 54 a 232 ºC. 6. Dispositivo de seguridad del bonete para evitar desajuste. 7. Diseño del obturador con cierre posterior para proteger la estopada con válvula totalmente abierta Construcción: Acero inox. A182 F316 / Aguja inox A182 F316 + T. Térmico. Rosca ISO 228-1. Estopada PTFE. Presión máxima de trabajo 410 bar. Temperatura de trabajo -54ºC a 250ºC. Código EAN: 8428381255475
