# Válvula de aguja, serie 2225N de Genebre. 6000 NPT H-H 3/4' - De Genebre

- Propiedad del archivo: CONSTRUNARIO
- Formato: FIEBDC-3/2012
- Programa: Construnario Versión 3.51
- Fecha de los precios: 27/11/2024
- Divisa: EUR

**GEN2225N 05** u Válvula de aguja, serie 2225N de Genebre. 6000 NPT H-H 3/4' - De Genebre
Precio: 108.53
Válvula de aguja, serie 2225N de Genebre. 6000 NPT H-H 3/4' 1. Válvula de Aguja. 2. Construcción en acero inoxidable ASTM A479 (grado 316). 3. Extremos roscados s/ ASME B1.20.1 (NPT). 4. Presión máxima de trabajo 6000 psi a 38ºC. 5. Temperatura de trabajo – 54 a 232 ºC. 6. Dispositivo de seguridad del bonete para evitar desajuste. 7. Diseño del obturador con cierre posterior para proteger la estopada con válvula totalmente abierta Construcción: Acero inox. A182 F316 / Aguja inox A182 F316 + T. Térmico. Rosca NPT. Estopada PTFE. Presión máxima de trabajo 410 bar. Temperatura de trabajo -54ºC. a 250ºC. Código EAN: 8428381259695
