# Válvula de aguja, referencia 2225N 06 de Genebre. 6000 NPT H-H 1' - De Genebre

- Propiedad del archivo: CONSTRUNARIO
- Formato: FIEBDC-3/2012
- Programa: Construnario Versión 3.51
- Fecha de los precios: 02/07/2024
- Divisa: EUR

**GEN2225N 06** u Válvula de aguja, referencia 2225N 06 de Genebre. 6000 NPT H-H 1' - De Genebre
Precio: 149.28
Válvula de aguja 6000lbs rosca npt. Construcción: acero inox a 182 f316/ aguja inox a182 f316 + tratamiento térmico. Estopada ptfe. Presión máxima de trabajo 410bar. Temperatura de trabajo de -54ºC a 250ºC. Medida 1”. Código EAN: 8428381259701
