# Válvula de aguja, serie 2226N de Genebre. 6000 NPT M-H con purga 1/2' - De Genebre

- Propiedad del archivo: CONSTRUNARIO
- Formato: FIEBDC-3/2012
- Programa: Construnario Versión 3.51
- Fecha de los precios: 27/11/2024
- Divisa: EUR

**GEN2226N04** u Válvula de aguja, serie 2226N de Genebre. 6000 NPT M-H con purga 1/2' - De Genebre
Precio: 93.68
Válvula de aguja, serie 2226N de Genebre. 6000 NPT M-H con purga 1/2' 1. Válvula de aguja con venteo. 2. Construcción en acero inoxidable ASTM A479-04 (grado 316). 3. Extremos roscados s/ ASME B1.20.1 (NPT). 4. Presión máxima de trabajo 6000 psi a 38ºC. 5. Temperatura de trabajo – 54 a 232 ºC. 6. Rosca de venteo M8. 7. Dispositivo de seguridad del bonete para evitar desajuste. 8. Diseño del obturador con cierre posterior para proteger la estopada con válvula totalmente abierta. Construcción: Acero inox. A182 F316 / Aguja inox A182 F316 + T. térmico. Rosca NPT. Estopada PTFE. Presión máxima de trabajo 410 bar. Temperatura de trabajo -54ºC a 250ºC. Código EAN: 8428381271499
