# Válvula de equilibrado estático, referencia 2228 10 de Genebre. Bridas DIN PN 16 - 2 1/2' - De Genebre

- Propiedad del archivo: CONSTRUNARIO
- Formato: FIEBDC-3/2012
- Programa: Construnario Versión 3.51
- Fecha de los precios: 02/07/2024
- Divisa: EUR

**GEN222810** u Válvula de equilibrado estático, referencia 2228 10 de Genebre. Bridas DIN PN 16 - 2 1/2' - De Genebre
Precio: 395.80
Válvula de equilibrado estático – Bridas DIN PN 16 Const. cuerpo y bonete fundición nodular GGG-40. Eje acero inoxidable. Cierre en EPDM. Orificio variable. Doble regulación. Temperatura de trabajo -10ºC +120ºC. Código EAN: 8428381287605
