# Válvula de equilibrado estático, serie 2228 de Genebre. Bridas DIN PN 16 12' - De Genebre

- Propiedad del archivo: CONSTRUNARIO
- Formato: FIEBDC-3/2012
- Programa: Construnario Versión 3.51
- Fecha de los precios: 27/11/2024
- Divisa: EUR

**GEN222820** u Válvula de equilibrado estático, serie 2228 de Genebre. Bridas DIN PN 16 12' - De Genebre
Precio: 4619.46
Válvula de equilibrado estático, serie 2228 de Genebre. Bridas DIN PN 16 12' 1. Válvula de globo de doble regulación y orificio variable según norma BS 7350. 2. Destinada a regular y equilibrar el caudal en instalaciones de calefacción y refrigeración con alta precisión, lo que implica una distribución más uniforme de la temperatura. 3. Cuerpo y Bonete construidos de F. Dúctil. 4. Bridas PN16 según EN 1092. 5. Longitud entre caras según EN 558-1 serie 1. 6. Eje no ascendente. Diseño compacto. 7. Disco recubierto en EPDM. 8. Tomas de presión incluidas (rosca G1/8”). 9. El volante cuenta con indicador de posición y limitador de carrera (preset) para memorizar una posición determinada de apertura. 10. Triple función: Medición, Regulación y Corte. 11. Presión de trabajo máxima 16 bar. 12. No requiere mantenimiento. Condiciones de trabajo: ? Agua: -10°C a +120°C (bajo 0°C solamente para agua + glicol) Const. cuerpo y bonete fundición nodular GGG-40. Eje acero inoxidable. Cierre en EPDM. Orificio variable. Doble regulación. Temperatura de trabajo -10ºC +120ºC. Código EAN: 8428381287674
