# Válvula de compuerta con bridas ANSI, referencia 2229A 18 de Genebre. Clase 150, 10" - De Genebre

- Propiedad del archivo: CONSTRUNARIO
- Formato: FIEBDC-3/2012
- Programa: Construnario Versión 3.51
- Fecha de los precios: 02/07/2024
- Divisa: EUR

**GEN2229A18** u Válvula de compuerta con bridas ANSI, referencia 2229A 18 de Genebre. Clase 150, 10" - De Genebre
Precio: 2484.39
Const. Cuerpo y bonete acero al carbono ASTM A216 WCB. Diseño según API 600. Compuerta: ASTM A216 WCB + 13 Cr. Distancia entre bridas según ASME B16.10. Bridas según ASME B16.5. Temp. de trabajo: -20ºC +400ºC. Código EAN: 8428381289234
