# Válvula de globo con fuelle, serie 2231 de Genebre. PN16 WCB 1/2' - De Genebre

- Propiedad del archivo: CONSTRUNARIO
- Formato: FIEBDC-3/2012
- Programa: Construnario Versión 3.51
- Fecha de los precios: 27/11/2024
- Divisa: EUR

**GEN2231 04** u Válvula de globo con fuelle, serie 2231 de Genebre. PN16 WCB 1/2' - De Genebre
Precio: 144.44
Válvula de globo con fuelle, serie 2231 de Genebre. PN16 WCB 1/2' 1. Válvula de interrupción de línea con fuelle. 2. Eliminación total de fugas por el vástago. 3. Extremos Bridados según EN 1092 PN16. 4. Construcción en Acero al Carbono 1.0619 (WCB). 5. Diseño conforme a norma EN 13709 (DIN 3356). 6. Longitud entre caras s/ EN 558 serie 1 (DIN 3202 F1). 7. Obturador y asiento con aporte de acero inoxidable. 8. Junta cuerpo espirometálica (inoxidable + grafito). 9. Eje no ascendente. 10. Indicador de posición 11. Volante ergonómico. 12. Engrasador para lubricación del eje y bujes cabezal. 13. Presión de trabajo máxima 16 bar. 14. Temperatura de trabajo –20 ºC + 350 ºC Const. cuerpo y bonete acero al carbono GS-C25 (WCB). Material del fuelle: inoxidable 304. Junta y empaquetadura de grafito. Material de cierre: inoxidable. Temperatura máxima de trabajo 350ºC. Código EAN: 8428381161431
