# Válvula de compuerta con bridas, referencia 2232A 09 de Genebre. ANSI clase 150 2' - De Genebre

- Propiedad del archivo: CONSTRUNARIO
- Formato: FIEBDC-3/2012
- Programa: Construnario Versión 3.51
- Fecha de los precios: 28/06/2024
- Divisa: EUR

**GEN2232A 09** u Válvula de compuerta con bridas, referencia 2232A 09 de Genebre. ANSI clase 150 2' - De Genebre
Precio: 347.04
Válvula de compuerta con bridas ansi clase 150. Construcción cuerpo y bonete acero forjado astm a 105n. Material de cierre: asiento con stellite. Compuerta: astm a182 - f6a (trim #8/xu). Bonete atornillado. Medida 2". Código EAN: 8428381862024
