# Válvula de compuerta clase 800 , referencia 2232N 04 de Genebre. NPT 1/2' - De Genebre

- Propiedad del archivo: CONSTRUNARIO
- Formato: FIEBDC-3/2012
- Programa: Construnario Versión 3.51
- Fecha de los precios: 07/10/2024
- Divisa: EUR

**GEN2232N 04** u Válvula de compuerta clase 800 , referencia 2232N 04 de Genebre. NPT 1/2' - De Genebre
Precio: 68.70
Válvula de compuerta clase 800. Construcción cuerpo y bonete acero forjado astm a105n. Material de cierre: asiento con stellite. Compuerta: astm a182 - f6a. (trim #8/xu). Bonete atornillado. Extremos roscados npt. Medida 3/4". Código EAN: 8428381845843
