# Válvula de compuerta clase 800 , serie 2232N de Genebre. NPT 2' - De Genebre

- Propiedad del archivo: CONSTRUNARIO
- Formato: FIEBDC-3/2012
- Programa: Construnario Versión 3.51
- Fecha de los precios: 27/11/2024
- Divisa: EUR

**GEN2232N 09** u Válvula de compuerta clase 800 , serie 2232N de Genebre. NPT 2' - De Genebre
Precio: 264.31
Válvula de compuerta clase 800 , serie 2232N de Genebre. NPT 2' 1. Válvula de compuerta clase 800. 2. Diseño según EN ISO 15761 (API 602). 3. Construcción en Acero Forjado ASTM A105N. 4. Asiento inoxidable endurecido con Stellite. 5. Compuerta Inoxidable. 6. Trim # 8 (equivalente XU). 7. Extremos roscados según ASME B1.20.1 NPT. 8. Bonete atornillado. 9. Presión Máxima de trabajo 140 Bar. 10. Temperatura de trabajo: -29º C a 420º C. Const. cuerpo y bonete acero forjado ASTM A105N. Material de cierre: asiento con stellite. Compuerta: ASTM A182 - F6a. (trim #8/XU). Bonete atornillado. Extremos roscados NPT. Código EAN: 8428381845898
