# Válvula de compuerta A105, serie 2232S de Genebre. Clase 800 S.W. 3/4' - De Genebre

- Propiedad del archivo: CONSTRUNARIO
- Formato: FIEBDC-3/2012
- Programa: Construnario Versión 3.51
- Fecha de los precios: 27/11/2024
- Divisa: EUR

**GEN2232S 05** u Válvula de compuerta A105, serie 2232S de Genebre. Clase 800 S.W. 3/4' - De Genebre
Precio: 76.93
Válvula de compuerta A105, serie 2232S de Genebre. Clase 800 S.W. 3/4' 1. Válvula de compuerta clase 800. 2. Diseño según EN ISO 15761 (API 602). 3. Construcción en Acero Forjado ASTM A105N. 4. Asiento inoxidable endurecido con Stellite. 5. Compuerta Inoxidable. 6. Trim # 8 (equivalente XU). 7. Extremos para soldar Socket Weld ANSI B 16.11 8. Bonete atornillado. 9. Presión máxima de trabajo 140 Bar. 10. Temperatura de trabajo: -29º C a 420º C. Const. cuerpo y bonete acero forjado ASTM A105N. Material de cierre: asiento con stellite. Compuerta: ASTM A182 - F6a. (trim #8/XU). Bonete atornillado. Extremos roscados SW. Código EAN: 8428381845911
