# Válvula de globo A105, serie 2233N de Genebre. Clase 800 NPT 1 1/2' - De Genebre

- Propiedad del archivo: CONSTRUNARIO
- Formato: FIEBDC-3/2012
- Programa: Construnario Versión 3.51
- Fecha de los precios: 27/11/2024
- Divisa: EUR

**GEN2233N 08** u Válvula de globo A105, serie 2233N de Genebre. Clase 800 NPT 1 1/2' - De Genebre
Precio: 175.40
Válvula de globo A105, serie 2233N de Genebre. Clase 800 NPT 1 1/2' 1. Válvula de Globo clase 800. 2. Diseño según EN ISO 15761 (API 602). 3. Construcción en Acero Forjado ASTM A105N. 4. Asiento inoxidable endurecido con Stellite. 5. Disco Inoxidable. 6. Trim # 8 (equivalente XU). 7. Extremos roscados según ASME B1.20.1 NPT. 8. Bonete atornillado. 9. Presión máxima de trabajo 140 Bar. 10. Temperatura de trabajo: -29º C a 420º C. Const. cuerpo y bonete acero forjado ASTM A105N. Material de cierre: asiento con stellite. Disco: ASTM A182 - F6a. (trim #8/XU). Bonete atornillado. Extremos roscados NPT. Código EAN: 8428381846000
