# Válvula de globo A105, referencia 2233S 06 de Genebre. Clase 800 S.W. 1' - De Genebre

- Propiedad del archivo: CONSTRUNARIO
- Formato: FIEBDC-3/2012
- Programa: Construnario Versión 3.51
- Fecha de los precios: 02/07/2024
- Divisa: EUR

**GEN2233S 06** u Válvula de globo A105, referencia 2233S 06 de Genebre. Clase 800 S.W. 1' - De Genebre
Precio: 93.85
Válvula de globo clase 800. Extremos socket weld. Construcción, cuerpo y bonete acero forjado astm a105n. Material de cierre: asiento con stellite. Disco: astm a182 -f6a. (trim #8/xu). Bonete atornillado. Medida 1". Código EAN: 8428381846048
