# Válvula de globo A105, serie 2233S de Genebre. Clase 800 S.W. 1/2' - De Genebre

- Propiedad del archivo: CONSTRUNARIO
- Formato: FIEBDC-3/2012
- Programa: Construnario Versión 3.51
- Fecha de los precios: 27/11/2024
- Divisa: EUR

**GEN2233S 07** u Válvula de globo A105, serie 2233S de Genebre. Clase 800 S.W. 1/2' - De Genebre
Precio: 135.65
Válvula de globo A105, serie 2233S de Genebre. Clase 800 S.W. 1/2' 1. Válvula de Globo clase 800. 2. Diseño según EN ISO 15761 (API 602). 3. Construcción en Acero Forjado ASTM A105N. 4. Asiento inoxidable endurecido con Stellite. 5. Disco Inoxidable. 6. Trim # 8 (equivalente XU). 7. Extremos roscados según ASME B1.20.1 NPT. 8. Bonete atornillado. 9. Presión máxima de trabajo 140 Bar. 10. Temperatura de trabajo: -29º C a 420º C. Const. cuerpo y bonete acero forjado ASTM A105N. Material de cierre: asiento con stellite. Disco: ASTM A182 - F6a. (trim #8/XU). Bonete atornillado. Extremos roscados NPT. Código EAN: 8428381846055
