# Válvula de retención A105, serie 2234N de Genebre. Clase 800 NPT 2' - De Genebre

- Propiedad del archivo: CONSTRUNARIO
- Formato: FIEBDC-3/2012
- Programa: Construnario Versión 3.51
- Fecha de los precios: 27/11/2024
- Divisa: EUR

**GEN2234N 09** u Válvula de retención A105, serie 2234N de Genebre. Clase 800 NPT 2' - De Genebre
Precio: 258.87
Válvula de retención A105, serie 2234N de Genebre. Clase 800 NPT 2' 1. Válvula de Retención tipo Pistón clase 800. 2. Diseño según EN ISO 15761 (API 602). 3. Construcción en Acero Forjado ASTM A105N. 4. Asiento en el cuerpo endurecido con Stellite. 5. Pistón Inoxidable endurecido por temple. 6. Trim # 8 (equivalente XU). 7. Extremos roscados según ASME B1.20.1 NPT. 8. Tapa atornillada. 9. Presión máxima de trabajo 140 bar. 10. Temperatura de trabajo: -29º C a 420º C. Const. cuerpo y tapa acero forjado ASTM A105N. Material de cierre: asiento con stellite. Pistón: ASTM A182 - F6a. (trim #8/XU). Tapa atornillada. Extremos roscados NPT. Código EAN: 8428381846130
