# Válvula de retención tipo pistón A105, referencia 2234S 07 de Genebre. Clase 800 S.W. 1 1/4' - De Genebre

- Propiedad del archivo: CONSTRUNARIO
- Formato: FIEBDC-3/2012
- Programa: Construnario Versión 3.51
- Fecha de los precios: 28/06/2024
- Divisa: EUR

**GEN2234S 07** u Válvula de retención tipo pistón A105, referencia 2234S 07 de Genebre. Clase 800 S.W. 1 1/4' - De Genebre
Precio: 135.51
Válvula de retención clase 800 tipo pistón socket weld. Construcción cuerpo y tapa acero forjado astm a 105n. Material de cierre: asiento con stellite. Pistón: astm a 182-f6a. (trim #87xu9. Tapa atornillada. Extremos roscados. Medida 1 1/4". Código EAN: 8428381846178
