# Válvula de retención tipo pistón A105, serie 2234S de Genebre. Clase 800 S.W. 2' - De Genebre

- Propiedad del archivo: CONSTRUNARIO
- Formato: FIEBDC-3/2012
- Programa: Construnario Versión 3.51
- Fecha de los precios: 27/11/2024
- Divisa: EUR

**GEN2234S 09** u Válvula de retención tipo pistón A105, serie 2234S de Genebre. Clase 800 S.W. 2' - De Genebre
Precio: 258.87
Válvula de retención tipo pistón A105, serie 2234S de Genebre. Clase 800 S.W. 2' 1. Válvula de Retención tipo Pistón clase 800. 2. Diseño según EN ISO 15761 (API 602). 3. Construcción en Acero Forjado ASTM A105N. 4. Asiento en el cuerpo endurecido con Stellite. 5. Pistón de acero inoxidable. 6. Trim # 8 (equivalente XU). 7. Extremos para soldar Socket Weld ANSI B 16.11 8. Tapa atornillada. 9. Presión máxima de trabajo 140 bar. 10. Temperatura de trabajo: -29º C a 420º C. Const. cuerpo y tapa acero forjado ASTM A105N. Material de cierre: asiento con stellite. Pistón: ASTM A182 - F6a. (trim #8/XU). Tapa atornillada. Extremos Socket Weld Código EAN: 8428381846192
