# Mirilla de turbulencia doble cristal, referencia 2250 07 de Genebre. Con bridas inox-316 PN 16 1 1/4' - De Genebre

- Propiedad del archivo: CONSTRUNARIO
- Formato: FIEBDC-3/2012
- Programa: Construnario Versión 3.51
- Fecha de los precios: 02/07/2024
- Divisa: EUR

**GEN2250 07** u Mirilla de turbulencia doble cristal, referencia 2250 07 de Genebre. Con bridas inox-316 PN 16 1 1/4' - De Genebre
Precio: 323.15
Mirillas de turbulencia doble cristal. Construcción cuerpo acero inox aisi 316. Extremos bridas din pn 16. Cristal normal con tratamiento térmico. Bajo demanda cristal "pyrex" . Presión máx. De trabajo: 16 kg/cm2 a 50ºc. Temp. Máx. De trabajo: 200ºc a 10 kg/cm2. Medida 1 1/4". Código EAN: 8428381320784
