# Mirilla de turbulencia doble cristal, serie 2250 de Genebre. Con bridas inox-316 PN 16 2 1/2' - De Genebre

- Propiedad del archivo: CONSTRUNARIO
- Formato: FIEBDC-3/2012
- Programa: Construnario Versión 3.51
- Fecha de los precios: 27/11/2024
- Divisa: EUR

**GEN2250 10** u Mirilla de turbulencia doble cristal, serie 2250 de Genebre. Con bridas inox-316 PN 16 2 1/2' - De Genebre
Precio: 871.98
Mirilla de turbulencia doble cristal, serie 2250 de Genebre. Con bridas inox-316 PN 16 2 1/2' 1. Mirilla de Turbulencia. 2. Extremos bridados según DIN 2501 PN 16. 3. Longitud entre caras según DIN 3202 F1. 4. Construcción en Acero Inox. 1.4408 (CF8M). 5. Presión de trabajo máxima 16 bar. 6. Cristal Sodocálcico Templado (DIN 8902). 7. Temperatura normal de trabajo: 130 ºC. Máxima temperatura (corto periodo): 160ºC. Choque térmico (DIN 52323): 120ºC. Construcción: cuerpo inox. AISI 316. Extremos bridas DIN PN 16. Cristal: normal con tratamiento térmico. Bajo demanda: cristal “pyrex” (2250P). Presión máx. de trabajo: 16 BAR. Temp. máx. de trabajo: 160ºC. Código EAN: 8428381620815
